# Dachloggiensanierung
Angebotsaufforderung (GAEB 90, DA83)
Währung: EUR

## Zusätzlicher Text
A) ALLGEMEINE VERTRAGSBEDINGUNGEN
====================================

A1) ALLGEMEINES

Dem Leistungsverzeichnis liegen die "Zusätzlichen Vertragsbedingungen
für die Ausführung von Bauleistungen (Z-VOB/B)" der Covivio Immobilien
GmbH in der aktuellen Fassung zugrunde.

Für sich auf dieses Leistungsverzeichnis beziehende Beauftragungen
gelten die Vertragsbedingungen in jedem Einzelfall als vereinbart.
Sofern zukünftig als Ersatz für die aktuell gültigen Z-VOB/B mit dem
Auftragnehmer (AN) neue Z-VOB/B vereinbart werden, gelten für nach
Gültigkeitsbeginn die neuen Z-VOB/B beauftragte Leistungen
ausschließlich die neuen Z-VOB/B.

Für in diesem Leistungsverzeichnis ausgeführte Leistungen gelten,
ergänzend zu den jeweiligen Leistungspositionen bei evtl. Widersprüchen
in nachfolgend genannter Reihenfolge, folgende Bedingungen:

Diese ""Allgemeinen Vertragsbedingungen"" (A)
Die sich anschließenden ""Allgemeinen technischen Vertragsbedingungen""
(B)
Die sich anschließenden ""Zusätzlichen technischen Vertragsbedingungen""
(C)
Die ""Zusätzlichen Vertragsbedingungen für die Ausführung von
Bauleistungen Z-VOB/B""
Die Baustellenordnung der Covivio Immobilien GmbH in der jeweils
gültigen Fassung.

Mit Erhalt der Bestellung erklärt der Auftragnehmer, dass von ihm
sämtliche gesetzlichen, behördlichen und berufgenossenschaftlichen
Auflagen erfüllt werden, die zur Ausführung der Leistungen erforderlich
sind.

Es dürfen nur solche Materialien verwendet werden, über die der
Auftragnehmer das uneingeschränkte Eigentumsrecht besitzt und die
vollkommen frei von Rechten Dritter sind.

Für die Ausführung der Arbeiten ist Fachpersonal in ausreichender Zahl
einzusetzen. Hierbei ist darauf zu achten, dass für die Ausführung
sämtlicher Arbeiten unsere Baustellenordnung in der jeweils gültigen
Fassung zu beachten ist, die dem ausführenden Fachpersonal in geeigneter
Form zur Kenntnis zu geben ist. Der Einsatz von Subunternehmern ist
lediglich in schriftlicher Absprache mit dem Auftraggeber erlaubt.

A2) KUNDENDIENST

Die Arbeiten werden in bewohnten Häusern ausgeführt. Der Auftraggeber
(AG) erwartet vom AN tatkräftige Unterstützung bei den Bemühungen,
berechtigten Mieterwünschen zu entsprechen.

A3) PREISE

Soweit und sobald Überschreitungen absehbar sind, ist hierüber der
Abteilung Einkauf des AG ein schriftliches Angebot einzureichen und eine
gesonderte Vereinbarung zu treffen.

In die Einheitspreise sind sämtliche Kosten wie Lohn-, Material- und
Nebenkosten, hierzu zählen auch erforderliche Hygieneschutzartikel,
einzukalkulieren. Hierzu gehören unter anderem:

Koordination / Terminabsprache(n) mit dem(den) Mieter(n) /
Kundenbetreuer(n) / Bauleiter(n)
Fahrt- und Transportkosten
Tarifliche Zulagen wie beispielsweise Schmutz-/Staubzulagen, Zulagen für
ekelerregende Arbeiten, etc.,
Abdecken von Einrichtungsgegenständen zum Schutz vor Beschädigung und
Verschmutzung
Besenreine Säuberung der Arbeitsbereiche. Hierzu gehört auch die
Beseitigung von Verunreinigungen des Treppenhauses und/oder der
Hauszuwegungen,
Ausbau und Abtransport sowie die ordnungsgemäße Entsorgung,
einschließlich Kippgebühren, sämtlichen Bauschutts und schadhafter
Teile. Teile, für die sich der AG eine generelle oder einzelfallbezogene
Prüfung vorbehalten hat, sind bis zu diesem Zeitpunkt, längstens jedoch
für die Dauer von zehn Wochen, vom AN vorzuhalten und dürfen erst danach
entsorgt werden.

Erforderliche Zusatzleistungen, die in den nachfolgenden
Leistungspositionen nicht enthalten sind, sind als Nachtrag dem
zuständigen Bauleiter vor Ausführung zur Genehmigung aufzugeben. Die
Preise für derartige Zusatzleistungen sind auf der Kalkulationsbasis des
Leistungsverzeichnisses zu kalkulieren. Diese Positionen sind so
ausreichend und umfassend zu beschreiben, dass sowohl eine
sachlich-fachliche als auch eine kalkulatorische Nachprüfung durch den
Auftraggeber gewährleistet ist.

A4) ABRECHNUNG

Maßgebend für die Abrechnung ist das nach Fertigstellung der Arbeiten
durch den Auftragnehmer zu erstellende Positionsaufmaß mit der
Bestätigung der Bauleitung, dass die Leistungen durchgeführt wurden.
Der Auftraggeber ist  berechtigt, jederzeitein gemeinsames Aufmaß zu
verlangen.

A5) NACHHALTIGKEIT

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise oder in
irgendeiner Form Dritten entgeltlich oder unentgeltlich zugänglich
gemacht werden.

## Zusätzlicher Text
B) ALLGEMEINE TECHNISCHE VERTRAGSBEDINGUNGEN
================================================

B1) ALLGEMEINES

Für Lieferung; Herstellung und Ausführung gelten neben diesem
Leistungsverzeichnis:

Die neuesten DIN-Vorschriften, VDE- und VDI-Richtlinien
Die Vorschriften der zuständigen Behörden (Bauaufsicht, Gewerbeaufsicht,
Brandverhütung, TÜV, Berufsgenossenschaften und Versorgungsbetriebe,
etc.)
Die Bestimmungen der Gerüstbauordnung
Die Festlegungen des jeweiligen Werkstoffherstellers. Die Werkstoffe
müssen den geforderten Bedingungen der Leistungsbeschreibung
entsprechen.

B2) FACHSPEZIFISCHE SACHKUNDENACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist im Vorfeld mit der
Bauleitung abzustimmen.
Baustoffe und Bauteile dürfen nicht in den Treppenhäusern und/oder auf
anderen Verkehrsflächen gelagert werden. Bauschutt darf grundsätzlich
nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Zusätzlicher Text
C) ZUSÄTZLICHE TECHNISCHE VERTRAGSBEDINGUNGEN
================================================

1.1
Mitgeltende Normen und Regeln

1.1.1
Allgemeines
Es gelten jeweils die Normen und Regeln in der zum Vertragsschluss
gültigen Fassung einschließlich der Änderungen, Berichtigungen und
Beiblätter.
Soweit in der Leistungsbeschreibung auf Technische Spezifikationen, z.
B. Nationale Normen, mit denen Europäische Normen umgesetzt werden,
europäische technische Zulassungen, gemeinsame technische
Spezifikationen, internationale Normen, Bezug genommen wird, werden auch
ohne den ausdrücklichen Hinweis, immer gleichwertige Technische
Spezifikationen in Bezug genommen.

Es gelten in der Reihenfolge:

1.1.1.1
Die Vergabe- und Vertragsordnung für Bauleistungen (VOB), aktuelle
Ausgabe C

1.1.1.2
DIN 18531 - Abdichtung von Dächern, Balkonen, Loggien und Laubengängen

1.1.1.3
Regelwerk des Deutschen Dachdeckerhandwerks, einschließlich aller
Hinweise und Merkblätter, Herausgeber: Zentralverband des Deutschen
Dachdeckerhandwerks - Fachverband Dach-, Wand- und Abdichtungstechnik -
e.V.

1.1.1.4
Gebäudeenergiegesetz (GEG) in der jeweils neuesten Fassung

1.1.1.5
DIN 4420 - Normenreihe: Arbeits- und Schutzgerüste

1.1.1.6
Vorschriften und Regeln BG Bau Herausgeber: Berufsgenossenschaft der
Bauwirtschaft

1.2
Angaben zum Objekt und der Baustelle

1.2.1
Nachbarschaft und Umgebung
Im unmittelbaren Einflussbereich der Arbeiten sind auf den beiden
Giebelseiten benachbarte Bauwerke vorhanden.

1.2.2
Art der Dächer
Dachart: Berliner Mansardflachdach
Neigung: ca. 45-50 Grad
Traufhöhe: ca. 18,10 m über Geländeniveau

1.2.3
Besondere Hinweise zur Dach-/Deckenkonstruktion
Der Zugang zu den Arbeitsbereichen erfolgt über ein bereits
vorhandenens, bauseitiges Arbeitsgerüst mit Gerüsttreppenturm..

1.3
Angaben zur Ausführung

1.3.1
Gefährdungsbeurteilung
Vor Beginn der Arbeiten ist der Bauleitung und dem SiGeKo eine
Gefährdungsbeurteilung vom Auftragnehmer gemäß Arbeitsschutzgesetz
vorzulegen. Die Leistung ist Bestandteil des Angebots und wird nicht
gesondert vergütet.

1.3.2
Prüfung der Maßangaben
Alle Maße sind vor Ausführung am Bau zu überprüfen, sofern keine
Detailzeichnungen mit verbindlichen Maßangaben vorliegen.

1.3.3
Abbrucharbeiten
Sind mit größter Sorgfalt durchzuführen. Die Standsicherheit darf
hierbei zu keiner Zeit beeinträchtigt werden. Zeigen sich trotz
sorgfältigem Abbruch Risse, Setzungen etc., ist unverzüglich der
Auftraggeber zu benachrichtigen. Für den weiteren Verlauf der Arbeiten
sind mit dem Auftraggeber umgehend gesondert Vereinbarungen zu treffen.

1.3.4
Putzflächen
Bei der Entfernung von Putzflächen oder Teilen von diesen sind die
Putzanschlüsse zu den zu erhaltenden Bauteilen, Durchbrüchen und
dergleichen durch sauberes Beschneiden der Ränder herzustellen.

1.3.5
Lagerung von Druckgasflaschen
Das Lagern von Druckgasflaschen in Kellerräumen, Treppenhäusern,
Durchgängen und Durchfahrten ist untersagt. Bei Arbeiten mit brennbaren
Gasen müssen Feuerlöscher, tragbar, nach DIN EN 3 vorhanden sein.

1.3.6
Funkenerzeugende Arbeiten, Bohrspäne, Schleifarbeiten
Bei funkenerzeugenden Arbeiten, z. B. Trennarbeiten mit Trennscheiben
usw., in der Nähe zu erhaltener Bauteile sind Glasflächen, glasierte
Keramikoberflächen,  und andere durch den Funkenflug gefährdete
Oberflächen abzudecken. Diese Arbeiten sind mit der Bauleitung
abzustimmen und von dieser freizugeben.
Späne vom Bohren und Fräsen sowie Reste von Schleifstaub sind sofort von
den bearbeiteten Teilen zu entfernen. Bei Schleifarbeiten im
Trockenverfahren sind Absauggeräte zu verwenden.

1.3.7
Maßnahmen zum Schutz vor Winterschäden
Der Auftragnehmer hat die erforderlichen Maßnahmen zum Schutz vor
Winterschäden zu treffen. Dazu gehört auch die ggf. erforderliche
Kontrolle der Baustelle.

1.3.8
Befestigungselemente die Flächendichtungen durchdringen
Befestigungselemente, die im Ausnahmefall Flächendichtungen
durchdringen, sind mit auf das Dichtungsmaterial abgestimmten
Abdichtungsstoffen (i. d. R. Ohne Lösungsmittel) abzudichten. Im Zweifel
ist Rücksprache mit der Bauleitung erforderlich.

1.3.9
Vorkehrungen gegen Beschädigung anderer Bauteile
Gegen Verschmutzungen und Beschädigungen anderer Bauteile sowie zur
Verhinderung von  Personen-Gefährdungen sind vom Auftragnehmer der
Verkehrssitte entsprechende und zumutbare Vorkehrungen zu treffen
(Abdeckungen, Hinweisschilder, Absperrungen, Sicherheitsposten u. Dgl.).
Beschädigungen an Dampfsperr- oder Dampfbremsschichten, an luftdichten
Schichten und windsperrenden Schichten sind, wenn diese Schichten zum
Leistungsumfang des Auftragnehmers zählen, vor dem Abdecken mit
nachfolgenden Bauteilen dauerhaft und materialgerecht zu schließen; wenn
diese Schichten zum Leistungsumfang eines anderen Auftragnehmers zählen,
ist mit der Bauleitung zu klären, wer die Schäden beseitigen soll. In
beiden Fällen ist vor dem Abdecken mit nachfolgenden Bauteilen der
Bauleitung die Überprüfung der Schadensbehebung zu ermöglichen.

1.3.10
Verarbeitung von Schweißbahnen
Bei der Verarbeitung von Schweißbahnen sowie sonstigen Arbeiten mit
offener Flamme in der Nähe von brennbaren Materialien, auch
Dichtungsbahnen unter Eindeckungen, sind Feuerlöscher in Bereitschaft zu
halten.

1.3.11
Arbeitsablauf
Die erforderlichen Tages-/Leistungsabschnitte sind vor Arbeitsende gegen
Wassereintritt zu sichern. Die Mehrkosten sind in der Kalkulation zu
berücksichtigen und werden nicht gesondert vergütet. Der Arbeitsablauf
ist so einzurichten, dass bei Arbeitsunterbrechung offene Kanten des
Abdichtungsaufbaus gegen das Eindringen von Niederschlägen geschützt
sind, ggf. sind sie abzukleben und bei Weiterarbeit von den Klebstreifen
wieder zu befreien. Diese Kosten sind in der Kalkulation zu
berücksichtigen und werden nicht gesondert vergütet.

1.3.12
Gefälle wasserführender Schichten
Die wasserführende Schicht muss grundsätzlich Gefälle zu den Einläufen
haben. Werden vor oder bei der Ausführung diesbezügliche Probleme
erkennbar, ist die Bauleitung zu informieren und mit ihr gemeinsam eine
Lösung der Probleme zu suchen. Dies gilt insbesondere auch bei der
Sanierung vorhandener Dachflächen.

1.3.13
Blenden, Abdeckungen
Bei Blenden und Abdeckungen sind die Einzelgrößen von Blechtafeln in
Abhängigkeit von der Dicke so zu wählen, dass Beulenbildung vermieden
wird. Sollen deshalb Sicken ausgebildet werden, sind diese zuvor mit der
Bauleitung abzustimmen. Anzahl und Abstände der direkten oder indirekten
Befestigungspunkte für Bleche sind unter besonderer Beachtung der
Windsogkräfte und der Belastung durch Eis auszuwählen.

1.3.14
Wandanschluss- oder Überhangstreifen
Wandanschluss- oder Überhangstreifen sind in Sichtmauerwerk mindestens 2
cm tief einzulassen und mit einem Dichtstoff auf Basis PU-Hybrid für den
Ingenieur- und Hochbau zu verfugen, es sein denn, dass eine andere
Ausführung in den Positionen ausgeschrieben ist.

1.3.15
Gefahrstoffe
Als Gefahrstoffe nach der Gefahrstoffverordnung einzuordnende
Anstrichstoffe und Lösungsmittel dürfen grundsätzlich nur in
Originalgebinden auf der Baustelle verarbeitet werden. Ist eine
Umfüllung nicht zu vermeiden, müssen die Behälter wie das
Originalgebinde gekennzeichnet sein. Über den Verbleib von Reststoffen
kann die Bauleitung einen Nachweis verlangen.

1.3.16
Trennlage Holz-/Metallteile
Holz-/Metallteile, die auf Bauteilen aus Beton oder Mauerwerk aufliegen,
sind mit einer Lage Bitumenbahn oder gleichwertigem Material von diesem
zu trennen.

1.3.17
Bauschnittholz
Dachlatten, Schalung, Bohlen usw. dürfen nicht über Brandwände geführt
werden. Latten sind zu unterbrechen und die Brandwand ist mit
Metallwinkeln zu überbrücken. Hohlräume zwischen der Eindeckung und der
Oberseite der Brandwand sind mindestens vollständig mit nichtbrennbaren
Baustoffen auszufüllen (Vermörtelung). Kanten von sichtbar bleibenden
gehobelten Hölzern im Außenbereich sind leicht zu brechen.

1.3.18
Besondere Umstände bei Umbauarbeiten
Wenn bei Umbauarbeiten nicht den Plänen oder der Ausschreibung
entsprechende Bedingungen oder Umstände auftreten oder Holzschädigungen
vorgefunden werden, ist umgehend die Bauleitung zu verständigen.

1.3.19
Wärmedämmung
Die zu dämmenden Bereiche sind vor Arbeitsbeginn mit der Bauleitung
festzulegen. Die Dämmarbeiten erfolgen nach Abstimmung in mehreren
Arbeitsabschnitten und Fortschritt der Dachdeckerarbeiten. Randbohlen
müssen 1 cm dünner als die vorgesehene Dämmschicht sein. Dampfbremsen
und Dampfsperren sind luftdicht zu verlegen. Sie dürfen nicht lediglich
mit Klammern befestigt werden; sie sind zu kleben oder an den
Befestigungsstellen mit Dichtband zu versehen. Auch für die Befestigung
an Anschlüssen und Durchdringungen sind im Regelfall Dichtungsbänder zu
verwenden. Montageschaum gilt nicht als luftdicht.
Die Dämmschichten sind an allen Anschlüssen so auszuführen, dass keine
Wärmebrücken entstehen. Im unmittelbaren Bereich von Dachabläufen sind
die Dämmschichten um ca. 20 mm leicht abzuschrägen. Soweit lieferbar
sind Dämmplatten mit Stufenfalz zu verlegen, anderenfalls erfolgt die
Verlegung doppellagig mit versetzten Stößen. Dämmungen in Steildächern
sind so einzubauen, dass ein Abgleiten verhindert wird. Das gilt auch
bei der Verwendung von Dämmplatten und Dämmkeilen. Kartuschenschaum zum
Ausschäumen von Fehlstellen, Fugen usw. muss als Wärmedämmung zugelassen
und vom Hersteller freigegeben sein.

1.3.20
Holzschutz
Bei tragenden und/oder aussteifenden Bauteilen der Gefährdungsklasse 0
nach DIN 68800-3 sowie allen sonstigen Bauteilen, insbesondere in
ständig oder zeitweise von Menschen genutzten Räumen, sind keine
vorbeugenden chemischen Holzschutzmittel anzuwenden. Balkenköpfe und
andere Bauteile aus Holz, die in Mauerwerk einbinden, sind mit einem
chemischen Holzschutz nach DIN 68800-3 zu versehen. Die Verträglichkeit
zu vorhandenen Schutzmitteln bzw. verbleibenden Anstrichen ist zu
prüfen.

1.3.21
Metalle
Alle Metallteile müssen korrosionsgeschützt sein; das gilt auch und
besonders für verdeckte Teile, Formstücke und Verbindungs- und
Befestigungsmittel. Freie Kanten von Blechen ab 1 mm Dicke sind zu
entgraten.

Titanzink:
Ausführung in der Oberflächenqualität walzblank, es sei denn in den
Positionen ist eine andere Oberflächenqualität beschrieben und
angegeben. Mindestdicke Titanzink 0,7 mm, es sei denn in den Positionen
ist eine andere Dicke ausgeschrieben.

Walzblei:
Alle sichtbaren Walzbleiflächen sind mit Patinieröl gemäß der Richtlinie
Blei im Bauwesen zu behandeln. Mindestdicke Walzblei 1,25 mm, es sei
denn in den Positionen ist eine andere Dicke ausgeschrieben.

Aluminium:
Werkstoff AlMg 1 eloxierfähig nach DIN 17611, es sei denn in den
Positionen ist eine andere Werkstoffqualität beschrieben und angegeben.
Mindestdicke Aluminium 0,7 mm, es sei denn in den Positionen ist eine
andere Dicke ausgeschrieben.

1.4
Angaben zu Stoffen und Bauteilen

1.4.1
Befestigungsmittel
Für Befestigungsmittel und Kleineisenteile ist mindestens
feuerverzinktes Material zu verwenden. Nägel zur Befestigung von Latten,
Brettern, Bohlen oder Platten müssen mindestens 2,5-mal so lang sein wie
die zu befestigenden Teile dick sind.

1.4.2
Kunststoffe
Alle verwendeten Kunststoffe müssen alterungs- und lichtbeständig sowie
mindestens schwer entflammbar sein. Ihre Widerstandsfähigkeit gegen
chemische und atmosphärische Einflüsse, gegen Wärme und Kälte, und ihr
elastisches Verhalten müssen dem Verwen-dungszweck dauerhaft
entsprechen.

1.4.3
Brandschutztechnische Anforderungen
Bei brandschutztechnischen Anforderungen sind die amtlichen Nachweise
(Prüfzeugnisse oder Prüfbescheide oder allgemeine bauaufsichtliche
Zulassungen) der Bauleitung zu übergeben.

1.4.4
Nicht genormte Stoffe und Bauteile
Bei nicht genormten Stoffen und Bauteilen sind, soweit erforderlich, die
bauaufsichtlichen Zulassungen der Bauleitung zu übergeben.

1.4.5
Klebstoffe
Klebstoffe müssen so beschaffen sein, dass durch sie eine feste und
dauerhafte Verbindung erreicht wird. Sie dürfen die zu klebenden
Materialien nicht negativ beeinflussen und nach der Verarbeitung keine
Belästigung durch Geruch hervorrufen.

1.5
Angaben zur Abrechnung

1.5.1
Baustelleneinrichtungsgebühren
Gebühren im Zusammenhang mit der Baustelleneinrichtung sind in die
Einheitspreise einzukalkulieren und werden nicht gesondert vergütet.

1.5.2
Auffangnetze
Auffangnetze nach  12 BGV C22, die nur dem Schutz der Mitarbeiter des
Auftragnehmers dienen, zählen zu den Nebenleistungen nach Abschnitt
4.1.4 DIN 18299.

1.6
Sonstige Angaben

1.6.1
Mitarbeiter Auftragnehmer
Der Auftragnehmer hat dafür Sorge zu tragen, dass während der Ausführung
seiner Leistungen immer mindestens ein fließend deutsch sprechender
Mitarbeiter seiner Firma auf der Baustelle anwesend ist.

1.6.2
Ausführungsunterlagen auf der Baustelle
Zu den auf der Baustelle vorzuhaltenden Ausführungsunterlagen zählt
neben den Ausführungszeichnungen auch eine Ausfertigung dieser
Leistungsbeschreibung und Verarbeitungsvorschriften, Verlege- und
Montageanweisungen der in den Bietertextergänzungen eingetragenen
Fabrikate/Hersteller und Produkte.

1.6.3
Wartungs-/Pflegehinweise bzw. -anleitungen sämtlicher eingebauter
Bauteile.
Die Zuordnung sämtlicher Unterlagen muss anhand der LV-Positionen klar
nachvollziehbar sein. Die schriftliche Ausfertigung klar strukturiert in
einem Ordner. Die Unterlagen sind spätestens mit der Schlussrechnung
vorzulegen.

ENDE DER ZUSÄTZLICHEN TECHNISCHEN VERTRAGSBEDINGUNGEN

## Zusätzlicher Text
Systemskizze Bestandsaufbau Dachbalkenlage über 4. OG:

Systemskizze Neuaufbau Dachbalkenlage über 4. OG:

## Dachloggiensanierung
Datum: 15.04.25

### Bereich 1 Dachdeckungs-, Dachabdichtungs-, Klempner- und Zimmerarbeiten

#### Abschnitt 1.1 Rückbauarbeiten

*Hinweis*
Ausbau, Rückbau und fachgerechte Entsorgung aller
schadstoffhaltigen Materialien nach behördlichen
Vorschriften. ln den nachfolgend aufgeführten Posiionen
sind alle erforderlichen Materiallieferungen,
Maschinen- und Geräteinsätze, Schutz- und
Arbeitsgerüste und erforderliche Nebenarbeiten
einzurechnen . Staubentwicklung ist zu vermeiden und
abzubrechende Bauteile ggf. zu penetrieren (z B.
Einnebeln mit Wasser). Für die Demontagearbeiten sind
persönliche Schutzausrüstungen erforderlich. Maßnahmen
zur Vermeidung von Staubentwicklung sowie die
erforderlichen Schutzausrüstungen sind bei der
Preiskalkulation der nachfolgend beschriebenen
Rückbaupositionen zu berücksichtigen. Sämtliche
Abbruchmaterialien werden, soweit nicht explizit anders
beschrieben, Eigentum des AN.

Die Entsorgung der Abbruchmaterialien ist unter
Einhaltung folgender Vorschriften durchzuführen:

Kreislaufwirtschaftsgesetz (KrWG) des Bundes
Verordnung über Entsorgungsfachbetriebe
(Entsorgungsfachbetriebeverordnungg EfbV)

Die Entsorgung gefährlicher Abfälle hat auf der
Grundlage genehmigter Entsorgungsnachweise oder
Sammelentsorgungsnachweise im elektronischen
Abfallnachweisverfahren (eANV) gemäß Nachweisverordnung
(NachwV) durch zugelassene Spediteure zu erfolgen und
ist dem Auftraggeber durch Mitteilung seiner bei der
ZKS-Abfall registrierten behördlichen Nummer und Rolle
nachzuweisen. Alle hierbei anfallenden Nebenkosten wie
behördliche Gebühren, SBB-Gebühr, Transport und
Transportkosten zur Endlagerstelle, Deponiekosten und
Conatainerkosten (inkl. Miete, An- und Abtransport zur
Deponie) sind in die Positionen einzurechnen . Name und
Adresse der Entsorgungsstelle sind anzugeben.

**1.1.10 Rückbau und Entsorgung Bestandsaufbau Dachloggien**
Vorhandenen Dachaufbau im Bereich der Dachloggien
bestehend aus:

Grobspanplatte ca. 15 mm
Fliesenbelag mit Flüssigkunststoffüberzug ca. 15 mm
Gefälleestrich im Mittel 50 mm dick
Sechslagige Bitumenschweißbahnabdichtung ca. 50 mm
Spanplatte 20 mm
Kreuzlage aus Kanthölzern 7/7 cm, mit drei Lagen 50 mm
starken EPS-Wärmedämmplatten im Zwischenraum, gesamt
ca. 150 mm

rückbauen/aufnehmen/abreißen,
Material vom Dach gedeckt nach unten transportieren, in
Container oder Fahrzeug laden
und einschließlich Transport und
Entsorgungskosten
fachgerecht entsorgen bzw. einer stofflichen Verwertung
zuführen.

Foto vorhandener, rückzubauender Aufbau:

Die Abrechnung erfolgt auf Flächenmaß.
Menge: 43,000 m²

**1.1.20 Rückbau und Entsorgung Hartschaumplatten Seitenwände**
Vorhandene Hartrschaumplatten mit Putzbeschichtung im
senkrechten Wand und
Wangenbereich, Plattenstärke ca. 30 mm
einschließlich sämtlicher Verbindungs- und
Befestigungsmaterialien
rückbauen, nach unten transportieren, in Container oder
Fahrzeug AN laden und inkl.
Transport- und Entsorgungskosten
fachgerecht entsorgen.

Die Abrechnung erfolgt über die Fläche rückgebauter
und entsorgter Platten.
Menge: 15,000 m²

**1.1.30 Rückbau und Entsorgung Brüstungsgeländer VSt**
Vorhandene Brüstungsgeländerkonstruktionen
im Bereich der Dachloggien bestehend aus
Rundstahlobergurt, Rundstahlpfosten und
senkrechten Füllstäben,
komplett einschl. Verbindungs- und
Befestigungsmaterialien abbauen/demontieren,
nach unten transportieren,
in Container oder
Fahrzeug laden und inkl. Transport und
Entsorgungskosten fachgerecht entsorgen.

Material: Stahl feuerverzinkt
Höhe: ca. 100 cm
Menge: 22,000 m

**1.1.40 Rückbau und Entsorgung An- und Abschlussbleche Zink**
Ortgangabschluss- und Anschlussbleche im
Dachloggienbereich,
aus legiertem Zink, Abwicklung ca. 300 mm, einschl.
Verbindungs- und
Befestigungsmaterialien rückbauen, nach
unten transportieren, in Container oder
Fahrzeug AN laden und inkl. Transport- und
Entsorgungskosten fachgerecht entsorgen.
Menge: 35,000 m

**1.1.50 Rückbau und Zwischenlagerung Dachziegeleindeckung**
Vorhandene Dacheindeckung aus Doppelmuldenfalzziegeln
in erforderlicher Breite und
Höhe aufnehmen und an
geeigneter Stelle für den späteren Wiedereinbau
zwischenlagern.
Aufnehmen der Dacheindeckung einschließlich:

Formziegel, Trockenfirste, -grate
Einbau- und Anschlusskleinteile
Blitzschutzleitungen und Blitzschutzstützen
Dachhaken
Wandanschlussbleche
Anschlussbleche im Trauf-, Kehl- und Gaubenbereich
Gratabdeckungen
Schneefangsysteme einschl. Halter
Kehlbleche
Dachent- und Belüftungselemente
- etc.

sofern nicht in separater Position anders beschrieben.

Abrechnung erfolgt über das tatsächliche Flächenmaß.
Menge: 50,000 m²

**1.1.60 Rückbau und Entsorgung Hängedachrinne Zink**
Vorhandene Hängedachrinne, 6-tlg., aus
legiertem Zink, einschließlich
Traufblechen, Rinneisen, Rinnenendstücken,
Rinneneckstücken, Rinneneinhangstutzen,
Lötstutzen, Laubfanggitter,
Rinnendehnungsvorrichtungen, etc.
rückbauen/demontieren, nach unten transportieren und
einschließlich Transport- und Entsorgungskosten
fachgerecht entsorgen.

Abrechnung erfolgt auf Längenmaß.
Menge: 60,000 m

**1.1.70 Ausbau und Entsorgung Dachfensterquartett**
Vorhandene Dachfensterkombinationen bestehend aus

zwei Stück Schrägfenstern ca. 780 x 1360 mm und
zwei Stück Senkrechtfenstern ca. 780 x 1090 mm

einschließlich Anbau- und Zubehörteile, Eindeckrahmen,
Innenfutter sowie Verbindungs- und
Befestigungsmaterialien ausbauen, vom Dach
nach unten transportieren, in Container oder
Fahrzeug AN laden und einschl. Transport- und
Entsorgungskosten fachgerecht
entsorgen bzw. einer stofflichen
Verwertung zuführen.

Die Abrechnung erfolgt je Stück
ausgebautem und entsorgtem
Dachfensterquartett, bestehend aus zwei
Stück Senkrecht- und
zwei Stück Schrägelementen
Menge: 7,000 St

**1.1.80 Rückbau und Entsorgung Traufgesimsabdeckung Zink**
Vorhandene Traufgesimsabdeckung aus legiertem Zink,
direkt befestigt, Abwicklung ca. 450-500 mm,
einschließlich sämtlicher Verbindungs- und
Befestigungsmaterialien
 rückbauen, nach unten
transportieren, in Container oder
Fahrzeug AN laden und inkl. Transport- und
Entsorgungskosten
fachgerecht entsorgen.
Menge: 60,000 m

#### Abschnitt 1.2 Unterkonstruktion

**1.2.10 Holzständer-Drempelwandkonstruktion d=160mm**
Herstellung einer Drempelwandkonstruktion im
Dachanschlussbereich der Dachloggien, als
Holzständerkonstruktion, einseitig beplankt, oben
mit Anschluss und Übergang zur Steildachfläche.

Holzrahmen- bzw.
Holzständerelemente, Höhe ca. 125-130 cm,
bestehend aus
Schwelle, Ständer, Rähm und beidseitiger
Beplankung mit Holzwerkstoffplatte aus
Baufurniersperrholz, Dicke 22 mm.

Die Elemente sind auf die Dachbalkenlage aufzustellen
und mittels Befestigungswinkeln
bzw. Laschen wechselseitig im Untergrund
aus Holzbalkendecke konstruktiv und
dauerhaft fachgerecht zu verankern.

Für Schwelle, Ständer und Rähm ist
Konstruktionsvollholz zu verwenden:

Holzart:  Fi/Ta/Ki nach DIN 1052
Bezeichnung:  KVHr NSi
Festigkeitsklasse:  C24 nach DIN 1052
Holzfeuchte:  15 _ 3 %
Einschnittart:  herzgetrennt
Oberflächen:  egalisiert und gefast
Maßhaltigkeit:  2 nach DIN EN 336

Die Gefachdämmung ist separat beschrieben.

Die Abrechnung der benötigten Kleineisenteile
erfolgt separat, auf Nachweis gem. Folgeposition.

Die Elemente sind unmittelbar nach der Montage mit an
die Dampfsperre und Behelfsabdichtung anzuschließen.

Die Abrechnung erfolgt auf Flächenmaß gemessen
an den Beplankungsaußenkanten.
Menge: 30,000 m²

**1.2.20 Kleineisenteile VSt**
Lieferung und Montage der erf. Kleineisenteile
zur Herstellung sowie örtlichen Befestigung
vorbeschriebenen Holzständer-Brüstungskonstruktion.

Zu den Kleineisenteilen zählen unter anderem:

Laschen, Anker, Bauschrauben, Schlüsselschrauben,
Passbolzen, Nägel, Dübel,
Sparrenpfettenanker, Balkenschuhe, Gewindestangen,
Lochblechwinkel, Lochbleche, etc.

Die Lieferung des Verbindungs- und
Befestigungsmaterials hat in nicht rostender
Ausführung, z. B. verzinkt, sendzimirverzinkt
oder galvanisiert zu erfolgen.

Die Abrechnung erfolgt nach Gewicht und Lieferschein.
Menge: 25,000 kg

**1.2.30 Baufurniersperrholzplatten Balkenoberseite BFU EN 636-3G 25mm**
Baufurniersperrholzplatten BFU nach DIN EN 636, als
Deckunterlage zur Aufnahme des in Folgepositionen
beschriebenen Systemaufbaus und Dachabdichtung

Kantenprofilierung: stumpf
Plattentyp: BFU EN 636-3G
Qualität der Decklagen (gemäß DIN EN 635-3): II / III
Plattenstärke: 25 mm

liefern und auf Holzbalkendeckenoberseite
beziehungsweise Dachbalkenlage

aus Nadelholz C24,
Balkenquerschnitt ca. 22/26 cm,
Achsabstand ca. 81 cm

fachgerecht einbauen und befestigen.

Holzwerkstoffplatten, zugelassen für die Anwendung als
Deckunterlage, Montage auf Dachbalkenlage
einschließlich erforderlicher Zuschnitt- und
Anpassarbeiten
fachgerecht montieren.
Die Abrechnung der benötigten Kleineisenteile und
Befestigungsmaterialien erfolgt separat auf Nachweis
gemäß Folgeposition.
Geeignet für Verwendung als Deckunterlage in
Außenbereichbedingungen entsprechend der
Nutzungsklasse 2 nach EN 1995-1-1

Der Nachweis der Verwendbarkeit ist
durch eine allgemeine bauaufsichtliche Zulassung (abZ)
nachzuweisen.
Menge: 43,000 m²

**1.2.40 Konterlattung senkrecht Seitenwände S10 C24 GK I 40x60mm**
Konterlattung aus Nadelholz nach DIN 68365,
Güteklasse I,
imprägniert nach DIN 68800,
Lattenquerschnitt 40 x 60 mm,
liefern und fachgerecht auf den
Holzständerseitenwänden befestigen.
Konterlattung zur Herstellung der Lüftungsebene sowie
Befestigung der in Folgeposition beschriebenen
Schalung.
Menge: 41,000 m²

**1.2.50 Brettschalung Seitenwände S10 24mm**
Verschalung an Dachloggienseiten- und Drempelwänden,
als Deckunterlage für separat beschriebene
Winkelstehfalzbekleidung, mit

Schalung aus Nadelholz, Fichte/Tanne
Brettdicke: 24 mm,
Sortierklasse S10
Brettbreiten: von 12 cm bis max. 16 cm.
Holzfeuchte: Um =15+-3%

Befestigung mit Nägeln, liefern und einschl.
Verbindungs- und Befestigungsmaterial sowie
Materialverschnitt fachgerecht im senkrechten Bereich
der Seitenwände einbauen. Mit einzukalkulieren ist das
Liefern
und Aufbringen
einer diffusionsoffenen Vordeckung im senkrechten
Bereich.

Die Abrechnung erfolgt über die geschalte Fläche.
Zulagen für Zuschnitt- und Anpassarbeiten sowie für die
Ausführung auf Kleinflächen sind einzukalkulieren.
Menge: 41,000 m²

#### Abschnitt 1.3 Behelfsabdichtung und Dampfsperre

**1.3.10 Trennlage lose verlegt und mechanisch befestigt**
Elastomerbitumenbahn nach DIN EN 13707, als dauerhaft
funktionale Trenn- und Ausgleichslage

Leistungs- und Funktionsanforderungen:
Dicke: ca. 2,0 mm
oberseitig: folienkaschiert
unterseitig: vlieskaschiert
Trägereinlage: Polyestervlies
Maximale Zugkraft: l: > 550 N/50 mm, q: > 300 N/50 mm
Dehnung nach DIN 12311-1: l + q: > 20 %
Kaltbiegeverhalten nach DIN EN 1109: < -20 °C
Wärmestandfestigkeit nach DIN EN 1110: > +120 °C

liefern und gem. Herstellervorgaben auf den Untergrund
aus Holzwerkstoffplatten
fachgerecht lose verlegen und nach DIN EN 1991
mechanisch befestigen.
Längsnaht- und Kopfstoßüberdeckung mind. 8 cm breit
herstellen. Stöße versetzt anordnen.
Menge: 43,000 m²

**1.3.20 Dampfsperre vollflächig verschweißt als Behelfsabdichtung**
Feinbestreute
Spezial-Elastomerbitumen-Dampfsperrschweißbahn nach DIN
EN 13 970 mit Notabdichtungsfunktion.

Leistungs- und Funktionsanforderungen:
- Dicke ca. 4 mm
- oberseitig: feinbestreut, schwarz mit Nahtstreifen
- unterseitig: folienkaschiert
- offene Liegezeit bzw. UV-stabil: 6 Monate
- Trägereinlage: Kombinationsträger
PET/Alu/PET+Glasgewebe
- Durchtrittsicher
- Maximale Zugkraft: l: > 1000 N/50 mm, q: > 1000 N/50
mm
- Dehnung nach DIN 12311-1: l + q: > 2 %
- Diffusionswiderstand (Sd-Wert) nach DIN EN 1931: >
1500 m
- Kaltbiegeverhalten nach DIN EN 1109: < -30 °C
- Wärmestandfestigkeit nach DIN EN 1110: > + 110 °C
- Widerstand gegen stoßartige Belastung nach DIN EN
12691: > 300 mm Verfahren B
- kurzfristige Behelfsabdichtung

Liefern und gem. Herstellervorgaben auf den Untergrund
fachgerecht vollflächig verschweißen. Längsnaht- und
Kopfstoßüberdeckung mind. 8 cm breit fachgerecht
verschweißen. Stöße versetzt anordnen. Im
Bereich von An- und Abschlüssen sowie
Dachdurchdringungen ist die Bahn luftdicht
anzuschließen.

Beispielfabrikat:
BauderFLEX DNA

Angeb. Fabr.:'

....................................................'
Menge: 43,000 m²

**1.3.30 Dampfsperre lose verlegt und mechanisch befestigt, Nähte verschweißt**
Elastomerbitumen Kaltselbstklebebahn als Dampfsperrbahn
nach DIN EN 13 970, mit Schweißnaht.

Leistungs- und Funktionsanforderungen:
Dicke ca. 2,5 mm
oberseitig: feinbestreut
unterseitig: Kaltselbstklebemasse mit perforierter
Abziehfolie
Trägereinlage: Aluminium-Polyester-Kombination mit
Gittergelege 200 g/m²
Durchtrittsicher
Maximale Zugkraft nach DIN 12311-1: l: > 1000 N/50 mm,
q: > 1000 N/50 mm
Dehnung nach DIN 12311-1: l + q > 2 %
Nagelschaftprüfung nach DIN EN 12310-1: >= 70 N
Diffusionswiderstand (Sd- Wert) nach DIN EN 1931: >
1500 m
Kaltbiegeverhalten nach DIN EN 1109: < -25 °C
Wärmestandfestigkeit nach DIN EN 1110: > +70 °C
kurzfristige Behelfsabdichtung

Liefern und gem. Herstellervorgaben lose verlegen und
fachgerecht nach DIN EN 1991 verdeckt mechanisch
befestigen. Längsnaht- und Kopfstoßüberdeckung mind.
8 cm breit, unter Verwendung einer Andrückrolle
fachgerecht thermisch verschweißen.
Ein 45°-Eckschnitt ist an der mittleren Lage im
Bereich des T-Stoßes auszuführen. Im Bereich
von An- und Abschlüssen sowie
Dachdurchdringungen ist die Bahn luftdicht
anzuschließen. Stöße versetzt anordnen.

Beispielfabrikat:
BauderTEC KSD

Angeb. Fabr.:'

....................................................'
Menge: 43,000 m²

**1.3.40 Dampfsperre und Behelfsabdichtung an aufgehende Bauteile**
Dampfsperre und Behelfsabdichtung der Vorpositionen
einschließlich erforderlicher Unterlage
an aufgehende Seitenwandbereiche sowie
Dachfenstertürelement als separate
Anschlussbahn hochführen und
aufschweißen bzw. aufkleben.

Anschlusshöhe bis ca. 30 cm

Die Abrechnung erfolgt auf Flächenmaß.
Menge: 25,000 m²

#### Abschnitt 1.4 Wärmedämmung

**1.4.10 Gefachdämmung Drempelwand Mineralwolle 039 WH 140mm**
Gefachdämmung für vorbeschriebene
Holzständerbrüstung sowie seitliche Dachloggienwände
liefern und fachgerecht einbauen.
Die Gefache sind voll mit Wärmedämmung
aus Mineralwolle nach DIN EN 13162 und DIN 4108-10,
auszufüllen.

Technische Daten Wärmedämmung:
Brandverhalten: A1 nicht brennbar nach DIN EN 13501-1
Baustoffklasse: A1 (DIN 4102)
Anwendungstyp: WH (DIN 4108-10)
Wärmeleitfähigkeit: 0,039 W/(mK)
Dicke: 140 mm

Angeb. Fabr.:'

....................................................'
Menge: 30,000 m²

**1.4.20 10mm Mehr- oder Minderstärke Gefachdämmung 039**
Mehr oder Minderkosten je 10 mm Dickenänderung
vorbeschriebener Gefachdämmung
Menge: 60,000 m²

**1.4.30 Grunddämmung PU 023 DAA-dh 40mm mit Schaumkleber verklebt**
Wärmedämmung aus PU-Hartschaumplatten als erste Lage
der Dämmschicht mit
Schaumkleber verklebt verlegen. Platten
versetzt anordnen und dicht stoßen.

Einschl. aller Zuschnitte an aufgehende Bauteile und
Seitenwände. Bei Platten mit Stufenfalz sind an
aufgehenden Bauteilen und am Dachrand die Falze
abzuschneiden, sodass die volle Dämmstoffdicke an das
Bauteil anstößt.

Fehlstellen und Fugen sind mit geeignetem
Kartuschenschaum nachzudämmen.

Technische Daten:
PUR-/PIR-Wärmedämmung nach DIN EN 13165 für genutzte
und nicht genutzte Dachflächen.
Anwendungstyp nach 4108-10: DAA dh hohe
Druckbelastbarkeit
Deckschichten oben/unten: Aluminium
ohne Stufenfalz
Wärmeleitfähigkeit nach DIN 4108-4: 0,023 W/(mK)
Brandverhalten nach DIN EN 13501-1: Klasse E
Brandverhalten nach DIN 4102-1: B2
Druckfestigkeit nach DIN EN 826: ≥ 120 kPa
Zugfestigkeit nach DIN EN 1607: > 40 kPa
klassifiziert nach DIN 18234-2
Wasseraufnahme nach DIN EN 12087: max. 3 Vol%
Plattenformat: 1200 x 600 mm
Plattendicke: 40 mm

liefern und auf den Untergrund mit Schaumkleber
streifenweise windsogsicher nach DIN EN 1991-1-4
verkleben.
Platten versetzt anordnen und dicht stoßen.
Menge: 43,000 m²

**1.4.40 10mm Mehr- oder Minderstärke Grunddämmung 023**
Mehr/-Minderkosten pro 10 mm Dämmstoffdickenänderung
bei den vorbeschriebenen PU-Grunddämmplatten.
Menge: 43,000 m²

**1.4.50 Gefälledämmung PU 023 DAA-dh 2% mit Schaumkleber verklebt**
Polyurethan-Hartschaumplatten mit Gefälle auf der
vorbeschriebenen Grunddämmung
verlegen.
Platten versetzt anordnen und dicht stoßen
(Fugenversatz).

Technische Daten:
Wärmedämmung nach DIN EN 13165 für genutzte und nicht
genutzte Dachflächen.
Anwendungstyp nach 4108-10: DAA dh hohe
Druckbelastbarkeit
Deckschichten oben/unten: Aluminium
ohne Stufenfalz
Wärmeleitfähigkeit nach DIN 4108-4: 0,023 W/(mK)
Brandverhalten nach DIN EN 13501-1: Klasse E
Brandverhalten nach DIN 4102-1: B2
Druckfestigkeit nach DIN EN 826: ≥ 120 kPa
Zugfestigkeit nach DIN EN 1607: > 40 kPa
klassifiziert nach DIN 18234-2
Wasseraufnahme nach DIN EN 12087: max. 3 Vol%
Plattenformat: 1200 x 1200 mm

liefern und auf den Untergrund nach geprüftem
Gefälleplan mit Schaumkleber streifenweise
windsogsicher nach DIN EN 1991-1-4 verkleben.
Platten versetzt anordnen und dicht stoßen.

Gefälle: 2 %
Mittlere Dicke: 50 mm
Menge: 43,000 m²

**1.4.60 10mm Mehr- oder Minderstärke Gefälledämmung 023**
Mehr- oder Minderkosten pro 10 mm Dickenänderung bei
den vorbeschriebenen PUR-Gefälledämmplatten.
Menge: 43,000 m²

#### Abschnitt 1.5 Dachabdichtungsarbeiten

**1.5.10 Unterlage PYE KTG KSP 3,5 vollflächig verklebt als Behelfsabdichtung**
Erste Lage der Abdichtung mit
Elastomerbitumen-Kaltselbstklebebahn nach DIN EN 13707,
mit variabler Nahtfügetechnik, vollflächig verklebt als

Behelfsabdichtung.

Leistungs- und Funktionsanforderungen:
Anwendungskurzzeichen nach DIN SPEC 20000-201: DU/E1
PYE KTG KSP 3,5 DIN SPEC 20000-202: PYE KTG KSP 3,5
Dicke: ca. 3,5 mm
oberseitig: folienkaschiert
unterseitig: Kaltselbstklebebitumen mit Abziehfolie
kurzfristige Behelfsabdichtung
Trägereinlage: Glasgittergelege mit Glasvlies
Verhalten bei Brand von außen, im System geprüft nach
DIN CEN/TS 1187 und eingestuft in BROOF(t1)

Liefern und gem. Herstellervorgaben auf den Untergrund
fachgerecht verlegen. Längsnaht- und Kopfstoßüberdeckung mind. 8 cm breit,
unter Verwendung einer
Andrückrolle fachgerecht thermisch verschweißen.
Ein 45°-Eckschnitt ist an
der unteren Lage im Bereich
des T-Stoßes auszuführen.
Stöße versetzt anordnen.
Menge: 43,000 m²

**1.5.20 Oberlage PYE/PYP-KTP 300 S5 vollflächig verschweißt**
Oberlage der Abdichtung mit Polymerbitumen-Schweißbahn
nach DIN EN 13707, mit Kombinationsträgereinlage,
oberseitig APP-, unterseitig SBS-Bitumen.

Leistungs- und Funktionsanforderungen:
Anwendungskurzzeichen nach DIN SPEC 20000-201: DO/E1
PYE/PYP-KTP 300 S5 DIN SPEC 20000-202: BA PYE/PYP-KTP
300 S5
Dicke ca. 5,2 mm
oberseitig: beschiefert weißgrau
unterseitig: folienkaschiert
Trägereinlage: Polyesterverbund (KTP) 300 g/m²
Verhalten bei Brand von außen, im System geprüft nach
DIN CEN/TS 1187 und eingestuft in BROOF(t1)

liefern und gem. Herstellervorgaben auf den Untergrund
fachgerecht vollflächig verschweißen. Längsnaht- und
Kopfstoßüberdeckung min. 8 cm breit fachgerecht
verschweißen. Stöße versetzt anordnen.
Menge: 43,000 m²

**1.5.30 PMMA-Flüssigkunststofffensteranschluss**
Anschluss an Tür- und Fensterelemente mit flüssig
aufzubringender Dachabdichtung auf Basis von
Polymethylmethacrylat,
Anschlusshöhe ca. 120 mm, wie folgt herstellen:
Abdichtung der Dachfläche bis zum aufgehenden Bauteil
führen und ggf. mechanisch fixieren.
Ränder sowie Abgrenzungen der Abdichtung mit
Gewebeklebeband abkleben.
PMMA-Flüssigkunststoff mit einer Perlonrolle bis zur
planmäßigen Anschlusshöhe und ca. 10 cm auf die
Abdichtung der Dachfläche auftragen.
Die Vlieszuschnitte mit 5 cm Überdeckung vollflächig
und hohlraumfrei einbetten.
Verbrauch: ca. 2,5 - 2,7 kg/m²

2K PMMA-Flüssigkunststoff mit folgenden Werten:
Beanspruchung: IA/IIA
Klimazone: M/S
Nutzungsdauer: W3 (25 Jahre)
Dachneigung: S1-S4
Nutzlasten: P1-P4
Temperaturbeständigkeit: TL4 (-30 °C) TH4 (+90 °C)
Widerstand gegen Flugfeuer und strahlende Wärme: DIN EN
13501-5 Klasse B ROOF (t1) entspricht DIN 4102-7/B2
Brandverhalten: nach DIN EN 13501-1 Kl.: E***
Basis zweikomponentiges,ungesättigtes
Methylmethacrylatharz
Schichtdicke: mind.1,8 mm
Vlieseinlage: 165 g
Vliesüberlappung: mind. 5,0 cm
µ-Wer:t 6600
Farbton: verkehrsgrau
Wurzelfest gemäß FLL-Prüfung.
UV-beständig, Alkalibeständig.

Ausführung nach den gültigen Verarbeitungsrichtlinien
des Herstellers bzw. den jeweiligen
technischen Informationen, einschließlich Lieferung
aller Materialien.

Beispielfabrikat:
VEDASEAL PMMA Detail

Angeb. Fabr.:'

....................................................'
Menge: 12,000 m

**1.5.40 PMMA-Flüssigkunststoffwandanschluss**
PMMA-Flüssigkunststoffanschlussausbildung wie vor
beschrieben, jedoch an
aufgehende Seitenwandflächen und Brüstung,

Anschlusshöhe ca. 300 mm.
Menge: 28,000 m

**1.5.50 Schutz- und Drainagebahn 10mm**
Noppenbahn aus HDPE mit aufkaschiertem Filtervlies und
unterseitiger Gleitfolie aus PE,
als druckstabiles
Trenn-/Schutz-, Filter- und Drainagesystem,

Flächengewicht: 740 g/m²
Dicke: 10 mm
Druckfestigkeit: 420 kN/m2
Zugfestigkeit: 15 / 16 kN/m2

liefern und gemäß Herstellerangaben verlegen.

Die Abrechnung erfolgt auf Flächenmaß,
Überlappungen werden
übermessen und sind einzukalkulieren.

Beispielfabrikat:
Kettinger Schutz- und Drainagesystem
NDM-1-10 V

Angeb. Fabr.:'

....................................................'
Menge: 43,000 m²

#### Abschnitt 1.6 Klempnerarbeiten

**1.6.10 Hängedachrinne halbrund sechsteilig Zn 0,7mm**
Hängedachrinne DIN EN 612, mit Gefälle, aus legiertem
Zink DIN EN 988 (Titanzink),

Dicke 0,7 mm
Nenngröße 333 mm
Wulstdurchmesser Klasse X
halbrund
Nahtausbildung gelötet
Befestigung mit Rinnenhaltern aus feuerverzinktem Stahl
nach DIN EN 1462
Ausführung vorne mit Nase und hinten mit Feder
Querschnitt  30/5 mm

liefern und an Steildachtraufen auf
Traufbohlen fachgerecht montieren.
Menge: 60,000 m

**1.6.20 Rinnenboden Hängedachrinne Zn sechsteilig**
Rinnenendstück flach aus legiertem
Zink DIN EN 988 (Titanzink),
Dicke 0,8 mm, Zuschnittbreite der Rinne 333 mm,
für halbrunde
Hängedachrinne, liefern
und fachgerecht einbauen und einlöten.
Menge: 2,000 St

**1.6.30 Rinnenaußenwinkel 135° Hängedachrinne Zn halbrund sechsteilig**
Rinnenwinkel-Außeneck-135°, Halbrund
Material: Zink
Nenngröße: 333
passend zu vorbeschriebener Hängedachrinne
Ausführung:
Tiefgezogen, mit Einsteckschlitz zur
einfachen Montage
Norm: DIN EN 612:2005-04, liefern und fachgerecht
einbauen.
Menge: 2,000 St

**1.6.40 Rinnendehnung Hängedachrinne Zn sechsteilig**
Bewegungsausgleicher als Kautschuk-Bewegungselement,
aus legiertem Zink DIN EN 988 (Titanzink),
Dicke 0,7 mm,
Zuschnittbreite der Rinne 333 mm, für halbrunde
Hängedachrinne, doppelseitig vulkanisiert, mit Blende,
liefern, fachgerecht einbauen und verlöten.
Menge: 2,000 St

**1.6.50 Rinneneneinhangstutzen Hängedachrinne Zn sechsteilig**
Rinneneinhangstutzen, halbrund, aus
Titanzink, im Durchmesser von 100 mm, passend zu
vorbeschriebener
Hängedachrinne liefern und fachgerecht montieren.

Ovales Loch in Rinne schneiden
und Rand nach unten
börteln. Vordere Aufkantung des Einhangstutzens in
Rinnenwulst eingehangen und hintere Aufkantung um
Wasserfalz geklemmt.
Menge: 2,000 St

**1.6.60 Lötstutzen Hängedachrinne Zn rund DN100**
*** Bedarfsposition ohne GB
Lötstutzen aus Titanzink 0,7 mm, rund, passend zu
Regenfallrohr DN 100, liefern, fachgerecht
einbauen und einlöten.
Menge: 2,000 St

**1.6.70 Laubschutzgitter konvex Zn Hängedachrinne sechsteilig**
Laubschutz als Gitter, konvex, aus Titanzink, für
vorbeschriebene sechsteilige, halbrunde Hängedachrinne,
liefern und fachgerecht montieren.
Menge: 60,000 m

**1.6.80 Traufgesimsabdeckung zweiteilig Zn 0,7mm**
Zweiteilige Abdeckung des Traufgesims mit Kantblech aus
legiertem Zink
und durchgehendem Vorstoß- und
Halteblech aus verzinktem Stahl, einschließlich
Verbindungs- und Befestigungsmaterial
liefern
und mit 3° Neigung fachgerecht montieren.

Vorstoßblech
aus verzinktem Stahl
durchgehend
Befestigung konstruktiv im Mauerwerk mit
Nageldübelkombination
Zuschnitt: ca. 420-430 mm
Kantungen: 3

Abdeckblech
aus legiertem Zink
Materialstärke 0,7 mm
Zuschnitt: ca. 420-430 mm
Kantungen: 3

Die Verbindung der Einzellängen erfolgt mit Lötnaht.

Mit einzukalkulieren ist das Liefern und Auftragen
einer plastischen Dichtungs- und Klebemasse zwischen
Abdeckung und Maueroberseite mit geeigneter Zahnkelle
oder Rillenspachtel, zwecks Untergrundausgleich und
Lagesicherung.

Beispielfabrikat:
Enke Enkolit Blech-Kaltkleber

Angeb. Fabr.: '

....................................................'

Die Abrechnung erfolgt im Längenmaß.

Die Abrechnung erfolgt auf Längenmaß.
Menge: 60,000 m

**1.6.90 Regenfallrohr Zn DN100**
Regenfallrohr nach DIN EN 612, kreisförmig,
Nenngröße DN 100, aus legiertem
Zink DIN EN 988 (Titanzink),
Dicke 0,7 mm,
Längsnahtausbildung gefalzt,
befestigen mit Rohrschellen, Sicherung
gegen Abrutschen durch Halbwulst,
Befestigung an Außenfassade aus Vollziegelmauerwerk,
Rohrschellenabstand maximal 2 m,
liefern und einschließlich Befestigungsmaterial
lotrecht und
fachgerecht montieren.
Menge: 36,000 m

**1.6.100 Rohrbögen Zn DN100**
Rohrbogen für Regenfallrohr,
aus legiertem Zink DIN EN 988 (Titanzink),
Dicke 0,8 mm,
Nenngröße 100,
Krümmung 87, 72, 60, 40 Grad liefern
und fachgerecht einbauen/-löten.
Menge: 6,000 St

**1.6.110 Traufbleche Zn 0,7mm**
Traufblech als Rinneneinlauf, aus
legiertem Zink DIN EN 988 (Titanzink),
Dicke 0,8 mm,
Zuschnittbreite 400 mm,
2 x gekantet,
mit Tropfkante als Schenkel, eingehangen
in die Federn der Rinneisen,
Montage auf Traufbohlen, liefern und mit 100 mm
Seitenüberdeckung und inkl. sämtlichem
Verbindungs- und
Befestigungsmaterial in fertiger Arbeit
fachgerecht montieren.
Menge: 60,000 m

**1.6.120 Rundlochbleche Zn 1,0mm O5mm**
Liefern und Montieren von Lochblechwinkeln, aus
Titanzink, für Trauf- und Ortgangbereich,
zum Nagerschutz
und Belüftung der Dachkonstruktion.

Farbe:  walzblank
Material:  Titanzink,
Materialstärke:  1 mm,
Lochblech:  Rundlochung O 5 mm
Stegbreite:  2 mm
Zuschnitt:  ca. 150 mm,
Abkantung:  nach Erfordernis,

inkl. erforderlichem Befestigungsmaterial.
Menge: 23,000 m

**1.6.130 Tropfbleche Zn 0,7mm**
Abtropfbleche für die Hauptdachtraufen im
Dachloggienbereich ohne Dachrinne

aus legiertem Zink
Oberfläche walzblank
Materialstärke 0,7 mm
zweifach gekantet

liefern und einschließlich Zuschnitt- und
Anpassarbeiten im Bereich der
Traufen als Abtropfbleche
fachgerecht montieren.
Menge: 23,000 m

**1.6.140 Traufstütz- und Rinneneinlaufblech V2A 0,5mm**
Stützblech aus Edelstahl an den Traufen der Dachloggien
als Rinneneinlauf

Material: Edelstahl V2A
Dicke 0,5 mm
Zuschnitt ca. 250-300 mm
Kantungen 3 Stk

liefern und wie folgt beschrieben fachgerecht
montieren:

Stützblech mit nicht rostenden Befestigungsmitteln alle
5 cm versetzt befestigen
und mit Bitumenlösung vorstreichen.
Schleppstreifen, Zuschnitt ca. 200 mm im
Übergansgbereich zwischen Dachfläche
und Stützblech, einseitig geheftet fachgerecht
verlegen.
Abdichtungsbahnen im Lagenrückversatz anschließen und
Oberlage bis zur unteren
Stützblechkante führen.

Einschließlich Zuschnitt- und Anpassarbeiten in fix und
fertiger Arbeit.
Menge: 25,000 m

**1.6.150 Ortgangbleche Zn 0,7mm**
Ortgangbleche aus Titanzink, einschließlich
Befestigungsmaterial sowie
erforderlicher Haltewinkel und Vorstoßbleche aus
verzinktem Stahl- oder Aluminiumblech.

Zuschnitt: ca. 300 mm
Kantungen: 3 Stück
Materialstärke: 0,7 mm
Oberfläche: walzblank

liefern und fachgerecht montieren.
Menge: 23,000 m

#### Abschnitt 1.7 Dachfensterkombinationen

**1.7.10 Dachfensterkombi-Schrägelement 78x136cm**
Dachterrassen-Element oben; mit 45°-Klappflügel,
Lüftungsklappe und Luftfilter,

Flügel und Blendrahmen aus massivem Kiefernholz,
umlaufende Gleitdichtung aus Santoprene,
seitliche Dichtung zwischen Flügel- und Blendrahmenverblechung aus EPDM
umlaufende Anschlagdichtung aus EPDM
Blendrahmen-Außenmaße (B x L): 78 x 136 cm
Endlackierung Acryl-Lack, weiß
Trockenschichtstärke gemäß DIN 68800 Teil 3: 85 µ.
Außenabdeckung aus Aluminium, einbrennlackiert
Verglasung Wärmedurchgangswert Uw = 1,0 W/(m²K)
Hitzeschutz: g = 0,44
Schallschutz: Rw (C,Ctr) = 35 (-1,-4)/Kl.2
2 x 3 mm VSG
3 mm ESG nach DIN EN 12150 mit Edelmetallbesch. innen
4 mm ESG mit Anti-Tau-Effekt und Edelmetallbesch. innen

liefern und fachgerecht einbauen.

Alle technischen Werte im senkrechten Einbau und
bezogen auf das Fenster als Ganzes.

Beispielfabrikat:
VELUX GEL M08 2065, weiß lack EN. PLUS Alu 78x136

Angeb. Fabr.:'

....................................................'
Menge: 14,000 Stk

**1.7.20 Dachfensterkombi-Senkrechtelement mit Öffnungsflügel DIN rechts 78x109cm**
Dachterrassen-Element unten, mit Türanschlag DIN rechts
(von außen gesehen), nach außen öffnend, passend zu
vorbeschriebenem Oberteil,

Flügel und Blendrahmen aus massivem Kiefernholz,
umlaufende Gleitdichtung aus Santoprene,
seitliche Dichtung zwischen Flügel- und Blendrahmenverblechung aus EPDM
umlaufende Anschlagdichtung aus EPDM
Blendrahmen-Außenmaße (B x L): 78 x 109 cm
Endlackierung Acryl-Lack, weiß
Trockenschichtstärke gemäß DIN 68800 Teil 3: 85 µ.
Außenabdeckung aus Aluminium, einbrennlackiert
Verglasung Wärmedurchgangswert Uw = 1,0 W/(m²K)
Hitzeschutz: g = 0,44
Schallschutz: Rw (C,Ctr) = 35 (-1,-4)/Kl.2
2 x 3 mm Verbund-Sicherheitsglas innen für erhöhten
Einbruchschutz und Schallschutz
3 mm gehärtetes Einscheiben-Sicherheitsglas nach DIN EN
12150 mit Edelmetallbeschichtung innen
4 mm gehärtetes Einscheiben-Sicherheitsglas mit
Anti-Tau-Effekt zur Verringerung von Tauwasserbildung,
mit Edelmetallbeschichtung innen

liefern und fachgerecht einbauen.

Alle technischen Werte im senkrechten Einbau und
bezogen auf das Fenster als Ganzes.

Beispielfabrikat:
VELUX VEB M35 2065 weiß lack EN. PLUS Alu 78x109

Angeb. Fabr.:'

....................................................'
Menge: 7,000 Stk

**1.7.30 Dachfensterkombi-Senkrechtelement mit Festflügel 78x109cm**
Dachterrassen-Element unten, als feststehendes Element,
 passend zu vorbeschriebenem Oberteil,
,
Flügel und Blendrahmen aus massivem Kiefernholz,
umlaufende Gleitdichtung aus Santoprene,
seitliche Dichtung zwischen Flügel- und Blendrahmenverblechung aus EPDM
umlaufende Anschlagdichtung aus EPDM
Blendrahmen-Außenmaße (B x L): 78 x 109 cm
Endlackierung Acryl-Lack, weiß
Trockenschichtstärke gemäß DIN 68800 Teil 3: 85 µ.
Außenabdeckung aus Aluminium, einbrennlackiert
Verglasung Wärmedurchgangswert Uw = 1,0 W/(m²K)
Hitzeschutz: g = 0,44
Schallschutz: Rw (C,Ctr) = 35 (-1,-4)/Kl.2
2 x 3 mm Verbund-Sicherheitsglas innen für erhöhten
Einbruchschutz und Schallschutz
3 mm gehärtetes Einscheiben-Sicherheitsglas nach DIN EN
12150 mit Edelmetallbeschichtung innen
4 mm gehärtetes Einscheiben-Sicherheitsglas mit
Anti-Tau-Effekt zur Verringerung von Tauwasserbildung,
mit Edelmetallbeschichtung innen

liefern und fachgerecht einbauen.

Alle technischen Werte im senkrechten Einbau und
bezogen auf das Fenster als Ganzes.

Beispielfabrikat:
VELUX VEC M35 2065 weiß lack EN. PLUS Alu 78x109

Angeb. Fabr.:'

....................................................'
Menge: 7,000 Stk

**1.7.40 Kombi-Eindeckrahmen Teil I unten links**
Kombi-Eindeckrahmen unten links, aus Aluminium im
Farbton der Fensterabdeckung, für Dächer
mit flachem oder
profiliertem Eindeckmaterial von 1,5 bis 12 cm Höhe,
Seitenteile gerade mit doppelten
Wasserableitfalzen und
Schaumstoffdichtungsprofil.

Abstand zum rechts danebenliegenden
Fenster ca. 10 cm

liefern und fachgerecht einbauen.

Beispielfabrikat:
VELUX Kombi-Eindeckrahmen f. Dachterrasse EEW M08 0001E
Ziegel hoch/We

Angeb. Fabr.:'

....................................................'
Menge: 7,000 Stk

**1.7.50 Kombi-Eindeckrahmen Teil II unten rechts**
Kombi-Eindeckrahmen unten rechts, aus Aluminium im
Farbton der Fensterabdeckung, für Dächer
mit flachem oder
profiliertem Eindeckmaterial von 1,5 bis 12 cm Höhe,
Seitenteile gerade mit doppelten
Wasserableitfalzen und
Schaumstoffdichtungsprofil.

liefern und fachgerecht einbauen.

Beispielfabrikat:
VELUX Kombi-Eindeckrahmen f. Dachterrasse EEW M08 0003
Ziegel hoch/Wel

Angeb. Fabr.:'

....................................................'
Menge: 7,000 Stk

**1.7.60 Montageschiene für Geländerbefestigung**
*** Bedarfsposition mit GB
Seitliche Montageschienen und Abdeckbleche zum
fachgerechten Absturzgeländeranschluss.
Je Dachloggia wird eine Geländerbefestigung benötigt.

Beispielfabrikat:
VELUX Geländerbefestigung EEX M35 0000 für alle
Ausführungen, alu

Angeb. Fabr.:'

....................................................'
Menge: 7,000 Stk

#### Abschnitt 1.8 Dachdeckungsarbeiten

**1.8.10 Dacheindeckung Doppelmuldenfalzziegel**
Dacheindeckung mit Doppelmuldenfalzziegel auf
vorbeschriebener Lattung, im Verband, einschließlich
Breitenausgleich mit halben Ziegeln,

Dachziegelart: Falzziegel nach DIN EN 1304
Deckungsart: im Verband
Deckbreite: ca. 20- 22 cm
RDN::_ 25°
Farbe: rot engobiert

Dachziegel liefern und auf die geneigten
Dachflächen aufbringen.

Das Anarbeiten und Beischneiden an Graten und
Dachflächenfenstern wird in nachfolgenden Positionen
separat vergütet.
Menge: 50,000 m²

**1.8.20 Zulage Ortgangziegel**
Zulage für die Ortgangausbildung mit Ortgangziegeln,
passend
in Form und Farbe zur Flächendeckung.
Ortgangziegel mit zurückliegendem Steg, die
eine geradlinige Ortgangkante ergeben,
liefern und im Schleppgauben-, Dachgiebel- und
Dachloggienbereich verlegen und fachgerecht mit
korrosionsgeschützten
Schrauben fixieren.
Menge: 22,000 m

**1.8.30 Andeckarbeiten**
Im Bereich Dachflächenfenster. die Dachziegel sauber
zuschneiden und
fachgerecht beidecken.
Abschnitte sind aufzuladen, abzutransportieren und
inkl. Transport- und Entsorgungskosten
fachgerecht zu entsorgen.

Die Abrechnung erfolgt auf Längenmaß.
Menge: 35,000 m

#### Abschnitt 1.9 Winkelstehfalzseitenbekleidung

**1.9.10 Strukturierte Trennlage**
*** Bedarfsposition mit GB
Diffusionsoffene, nahtselbstklebende und strukturierte
Trennlage liefern und
mit mindestens 10 cm Überdeckung auf der
Holzunterkonstruktion der Gaubendeckel und -wangen
nach Hersteller- und Verlegerichtlinie
fachgerecht befeistigen.

Die Überlappungen/Stöße sind fachgerecht abzudichten.

Angeb. Fabr.:'

....................................................'
Menge: 45,000 m²

**1.9.20 Winkelstehfalzbekleidung Seiten- und Drempelwände**
Fassadenbekleidung in Winkelstehfalztechnik mit
Falzband aus Aluminium, gemäß
Hersteller-Verlegerichtlinien
und dem Fachregelwerk des deutschen
Dachdeckerhandwerks liefern, fachgerecht herstellen und
inkl. sämtlichem Verbindungs- und
Befestigungsmaterial (Winkel-Festhafte bzw.
Winkel-Schiebehafte und Niro Rillennägel)
befestigen, auf Brettschalung 24 mm.
Art und die Anzahl der Befestigung
entsprechend den Objektanforderungen und der statischen
Berechnung.

Die Falzaufbüge sind konisch herzustellen, sodass am
unteren Auflagebereich der Bahnen
ein Dehnungsspalt verbleibt. Die Verlegerichtlinien des
Herstellers sind einzuhalten! Jede Schar ist aus einer
Bandlänge zu fertigen.

Winkelstehfalzbekleidung im Bereich der
Dachloggienseitenwände und Drempelwandaußenseite.

Bandbreite: 500 mm
Achsmaß: 430 mm
Scharbreite: 420 mm
Materialdicke: 0,70 mm
Material: Aluminium
Legierung: Al Mn1Mg0,5, Falzqualität H41
Oberfläche: 2-Schichteinbrennlackierung, Rückseite
Schutzlack
Farbe: anthrazit

Winkelstehfalzbekleidung komplett einschließlich aller
erforderlichen Zuschnittte, Schrägschnitte, Auf- und
Abkantungen, Anpassungen, etc. sofern nicht in
gesonderter Position ausgewiesen.

Alle sonstigen Zulagen sind in den Einheitspreis
einzukalkulieren und werden, falls nicht in
separaten Positionen beschrieben nicht gesondert
vergütet.

Beispielfabrikat:
HAUSHAUT Falz- und Fassadenband,
PREFA Farbaluminiumband

Angeb. Fabr.:'

....................................................'
Menge: 45,000 m²

**1.9.30 Zulage seitlicher Anschluss Fenster**
Fachgerechte Anschlussausbildung an die Fensterelemente
im Material und Farbton
gemäß Hauptposition, inkl. dem Herstellen der
Einschubtaschen und anarbeiten
an die Fassadenbekleidung.

Die Lieferung und fachgerechte Montage
der Anschlussbleche sowie aller erforderlichen
Haftstreifen, Befestigungs- und Abdichtungsmaterial
sind in diese Position einzukalkulieren.

Fensteranschluss  inkl. erforderlicher Stütz- bzw.
Hilfskonstruktion, Befestigungs- und
Abdichtungsmaterial, inkl. anarbeiten an die
Fassadenbekleidung, Seiten und Sturz.

Die Einschubtaschen sind zu liefern, fachgerecht an der
Unterkonstruktion bzw. Fenster zu
montieren und mit Dichtband anzudichten.

Beispielfabrikat:
Illmod-Band Typ 600 20/2

Angeb. Fabr.:'

....................................................'
Menge: 18,000 m

**1.9.40 Zulage unterer Abschluss**
Liefern und Montieren des untereren Fassadenabschlusses
im Bereich der neuen Winkelstehfalzkonstruktion im
Material und
Farbton gemäß Hauptposition, bestehend aus:

Saumstreifen:
Materialstärke: 1,00 mm,
Zuschnitt: ca. 200 mm,
Abkantung: 2 Stk.,

Lochblech:
Rundlochung O 5 mm,
Zuschnitt: ca. 120 mm,
Abkantung: 2 Stk., nach Erfordernis,

Abdeckblech:
Materialstärke: 0,7 mm
Zuschnitt: ca. 250 mm
Abkantung: 2 Stk.

Einschließlich der erforderlichen Einschubtaschen im
Material und Farbton gemäß Hauptposition.
Diese sind zu liefern, fachgerecht  zu montieren
und mit Dichtband anzudichten.

Die Lieferung und fachgerechte
Montage aller erforderlichen Profile,
Haft-/Saumstreifen, Lochbleche, Traufstreifen,
Abdeckstreifen etc. zur Ausbildung des unteren
Belüftungsabschlusses sind in diese Position
einzukalkulieren.
Der Scharabschluss am Fußpunkt ist mit einer
Rückkantung zu versehen und stehend rund auszuführen.

Die Abrechnung erfolgt auf Länge in in fix
und fertiger Arbeit.
Menge: 30,000 m

**1.9.50 Zulage oberer Abschluss Steildach**
Herstellung des oberen Fassadenabschlusses für die
belüftete,
Winkelstehfalzbekleidung im Anschlussbereichen an
Dachfläche gemäß Beschrieb und
nachstehender Systemskizze.

Die Lieferung und fachgerechte Montage aller
erforderlichen Profile, Haft-/Saumstreifen,
Lochbleche, etc. zur Ausbildung
des oberen Entlüftungsabschluss ist in diese Position
einzukalkulieren.

Der Scharabschluss ist am oberen Ende einschließlich
Vorkantung als stehend-runder
Abschluss auszubilden. Schrägschnitte
sind einzukalkulieren und werden nicht
gesondert vergütet!

Die Abrechnung erfolgt auf "m" fix und fertig
hergestelltem oberen Abschluss.
Menge: 22,000 m

**1.9.60 Zulage Kleinflächen < 2,5 m²**
Pauschale Zulage zu vorbeschriebenen Positionen für die
Ausführung auf Kleinflächen _ 2,5 m².
Menge: 1,000 psch

#### Abschnitt 1.10 Terrassenbelagsarbeiten Holzdielen

*Hinweis*
Konstruktion:
Lieferung und Montage, Anpassungsarbeiten,
Schrägschnitte, etc. sind, sofern nicht separat
beschrieben, in die Einheitspreise einzukalkulieren.
Aufbauten, Dielenbefestigung und Unterkonstruktion sind
nach dem Stand der Technik auszuführen.
Der konstruktive Holzschutz ist in allen Belangen zu
gewährleisten und kann durch chemischen Holzschutz
nicht ersetzt werden.

Deckbelag:
Holzart gemäß Beschreibung im Langtext.
Befestigungsart sichtbar geschraubt.
Abstand der Diele zur Unterkonstruktion mind. 5 mm.
Abstand zum Hirnholzende mind. 60 max. 100 mm
Abstand der Dielen untereinander mind. 6 % der
Dielenbreite.
Bei der Wahl des Fugenabstandes ist die
Holzfeuchtigkeit zu berücksichtigen, Natives Holz 16%
+/- 2 %
Befestigungsmittel aus rostfreiem, gehärtetem
Edelstahl, CE Zertifiziert nach ETA .

Unterkonstruktion:
Die Dauerhaftigkeitsklasse hat mindestens der des
Deckbelages zu entsprechen.
Kreuzlagen sind nicht zulässig.
Auflagern von Holzunterkonstruktionen direkt auf
Bautenschutzmatten ist nicht zulässig.
Abstand der Unterkonstruktion zum Untergrund mind. 2
cm.
Aufständerung bzw. Unterlager der Unterkonstruktion
dürfen die Durchlüftung des Aufbaus und das Ablaufen
des Niederschlags nicht behindern.
Müssen einfach und millimetergenau an die
Unebenheitendes Untergrunds anpassbar sein.

Befestigungsmittel:
Alle Verbindungsmittel haben aus nichtrostenden,
UV-beständigen Materialien zu bestehen und müssen dem
Quell- und Schwindverhalten der Diele und der
Unterkonstruktion standhalten.
Die Länge der Schrauben ist so zu wählen, dass das
Gewinde vollständig in der Unterkonstruktion versenkt
ist (kein Gewindegang in der Diele).
Schrauben aus rostfreiem, gehärteten Edelstahl, CE
Zertifiziert nach ETA .
Bei Dielen aus Lärche oder änlichen Holzarten sind
Edelstahlschrauben mit mehrstufigen Komprimierkopf und
Fräsrippen am Schaft zu verwenden.
Bei einer Auflagebreite der Diele von mehr als 3 cm ist
ein Mindestabstand von 6 mm zur Unterkonstruktion
einzuhalten.
Der verwendete Abstandhalter muss das Quell- und
Schwindverhalten der Unterkonstruktion und der
Terrassendiele aufnehmen können.

**1.10.10 Unterkonstruktion Lärchebalken S10 GK II**
Unterkonstruktion für Holzdielenbelag der
Dachloggien mit
Balken aus splintfreiem Vollholz heimischer
Lärche, Querschnitt ca. 40/60 mm, liefern und auf
vorbeschriebener Schutzlage fachgerecht verlegen und
ausrichten.

Zum Höhenausgleich und zur Vermeidung von
Staunässe sind
Gummigranulatauflagen unter den
Unterkonstruktionshölzern
einzubauen und mit in diese Position einzukalkulieren.
Eine
Mindesthöhe von 2,0 cm zwischen Holzbalken und
Dachoberfläche ist einzuhalten.

Technische Daten:
Splintfreies Vollholz aus heimischer Lärche
Holzfeuchte < 20 %
Güteklasse II nach DIN 68365
Sortierklasse S10 nach DIN 4074-1

Achsabstand Unterkonstruktionsbalken: max . ca. 45 cm

Holzunterkonstruktion einschließlich Unterlage aus
Gummigranulateinzelauflagern zum
Höhenausgleich liefern,
fachgerecht verlegen und die gesamte
Konstruktion nach
Planungsvorgaben in der Höhe ausrichten und montieren.

Die Unterkonstruktion ist als verwindungssteife
Rahmenkonstruktion herzustellen. Dazu sind zwischen den
längs laufenden Auflagerhölzern im rechten
Winkel kurze
Querhölzer / Wechsel einzubauen und mit Winkeln zu
verschrauben. Die Querhölzer sind
zwischen den einzelnen
Längsreihen versetzt anzuordnen.

Ein ungestörtes Gefälle von mind. 1 - 2 % muss in
Längsrichtung der Dielen eingebaut werden.

Brettstöße müssen immer mit zwei
Unterkonstruktionshölzern
ausgeführt werden. Der Abstand zwischen
den Hölzern sollte
zwischen 30 und 60 mm liegen. Bei der
Verlegung muss mit
einer Fuge von mind. 5 mm und max . 10 mm am Stoß
gearbeitet werden. Der Höhenunterschied der
Dielen bei
Stoßfugen darf bei der Verlegung nicht mehr als 3 mm
betragen.
Unterkonstruktion inkl. aller Befestigungsmittel
aus Edelstahl,
Winkel, Wechselhölzern, Zuschnitten und
Nebenarbeiten,
Gummigranulatauflagern, Ausrichtungsarbeiten sowie
Behandlung der Schnittkanten mit einem biozid wirkenden
Anstrich, liefern und in fertiger Arbeit herstellen.

Die Abrechnung erfolgt auf Flächenmaß .
Menge: 43,000 m²

**1.10.20 Deckbelag Lärchedielen 25x115mm S10 GK II**
Deckbelag mit massiven Nadelholzdielen aus
splintfreiem, heimischem Lärchenholz,
A -Sortierung, mittlerer Holzfeuchtegehalt 12 % (+/- 2
%),
liefern und auf vorbeschriebener
Unterkonstruktion fachgerecht montieren, einschließlich
aller Höhen- und
Längenanpassungen sowie Entgraten und Anfasen aller
Stoßfugen und Schnittstellen.

Technische Daten:
Splintfreies Farbkernholz heimischer Lärche
Güteklasse II nach DIN 68365
Sortierklasse S10 nach DIN 4074-1
Breite 115 mm
Stärke 25 mm
vierseitig gehobelt
Kanten gerundet mit 4 mm Radius
Oberfläche glatt gehobelt
Verlegung sichtbar geschraubt

Die Längs - und Stoßfugen müssen eine
Breite von mindestens
7 mm aufweisen. Sämtliche Schnittkanten sind mit
einem biozid
wirkenden Anstrich zu versehen.

Alle Stoßfugen und Schraubenfluchten werden in
Abstimmung
mit der Bauüberwachung festgelegt und
sind exakt einzuhalten.

Alle Anpassungen an angrenzende Flächen und
Gebäude sind
fachgerecht auszuführen und mit in diese Position
einzukalkulieren. Die Fugenbreite zu
angrenzenden Wänden
oder Einbauteilen hat 15 - 20 mm zu betragen.

Jede Diele ist pro Auflager mit zwei Schrauben
aus Edelstahl
A4, SchraubenÆ3 5,0 mm fachgerecht zu befestigen.
Die
Schraubenlänge muss ca. 2,5 mal so lang sein, wie die
Dielen stark sind. Schraubenlänge = 60 mm

Um Staunässe zwischen Unterkonstruktionshölzern und
Dielenbelag zu vermeiden und eine
Rundumdurchlüftung der Diele und Unterkonstruktion zu
gewährleisten, sind
Distanzclips zwischen Diele und
Unterkonstruktionsbalken
einzubauen und mit einzukalkulieren

Der Abstand der Schrauben zum Brettende hat
mind. 60 mm und nicht mehr als 100 mm zu betragen,
damit sich die Dielen nicht zu stark verziehen.
Die Schraubenlöcher sind anzusenken und ca. 0,5 - 1,0
mm größer vorzubohren als
die verwendete Schraube dick ist.
Alle Schrauben sind gleich weit in die Holzoberfläche
einzuschrauben!

Die Abrechnung erfolgt auf Flächenmaß
Menge: 43,000 m²

**1.10.30 Entwässerungsrinne für Holzterrasse VSt 20x155mm**
Entwässerungsrinne als Holzterrassenrinne, fixe
Bauhöhe 2 cm, für Rostbreite 15 cm
in nicht überdachten Bereichen, zum einfachen
Einbau im Holzdielenbelag durch direkte Lagerung und
Befestigung auf vorbeschriebenen
Unterkonstruktionshölzern, beidseitig integrierte
Kiesleiste und
Drainschlitze im Rinnenboden, werkseitig
vormontiertem Rostverriegelungs- und
Rinnenverbindungssystem,
Stirnwänden, einliegendem Maschenrost 30 x 10 aus
verzinktem Stahl, komplett mit
Arretierungsschraube, begehbar sowie
rollstuhlbefahrbar, liefern
und inkl. Befestigungsmittel aus Edelstahl
fachgerecht gemäß
Einbauanleitung des Herstellers in fertiger Arbeit
verlegen.

Material: Stahl verzinkt
Baubreite: ca. 15,5 cm
Bauhöhe: ca. 2 cm

Die Abrechnung erfolgt auf Längenmaß.
Erforderliche Zuschnitt-
und Anpassarbeiten sind mit einzukalkulieren.
Menge: 10,000 m

#### Abschnitt 1.11 Terrassenbelagsarbeiten Betonplatten

**1.11.10 Kiesfangleiste Al**
*** Bedarfsposition ohne GB
Kiesfangleiste zum traufseitigen Belagabschluss liefern
und mit Bahnenstreifen auf
der Dachabdichtung, gemäß Herstellerverlegerichtlinie
fachgerecht einbauen und fixieren.

Leistungs- und Funktionsanforderungen:

Material: Aluminium
Materialdicke: 1,0 mm
Länge: ca. 2500 mm
Höhe: ca. 100/80 mm
5-fach gekantet

Die Fixierung mit Bahnenstreifen auf der
Bitumenabdichtung gemäß Verlegeanleitung
sowie Zuschnitt- und Anpassarbeiten
sind in diese Position mit einzukalkulieren und werden
nicht gesondert vergütet..
Menge: 25,000 m

**1.11.20 Entwässerungsrinne 150mm VSt**
*** Bedarfsposition ohne GB
Entwässerungsrinne vor
Terrassentüren, als Linearstabrost, Unterteil mit
vorgestanzten Aufnahmen für Höhenverstellset und
Rinneneinsatz Stichkanal, inkl.
Zuschnittarbeiten in fertiger Arbeit einbauen.

Material: verzinkter Stahl
Baubreite: ca. 150 mm
Bauhöhe: ca. 40 mm

Angeb. Fabr.:'

....................................................'

Abrechnung erfolgt auf Stück..
Menge: 10,000 m

**1.11.30 Stichkanal 30/100/30mm VSt**
*** Bedarfsposition ohne GB
Stichkanal für vorbeschriebene Entwässerungsrinne,
geschlossen,
einschl. Rinneneinsatz
zur Verbindung des Stichkanals mit der
Entwässerungsrinne, liefern und
fachgerecht einbauen.

Material: Stahl verzinkt
Breite: ca. 100 mm
Höhe: ca. 30 mm

Angeb. Fabr.:'

....................................................'
Menge: 9,000 m

**1.11.40 Betonplatten 40/40/4cm anthrazit inklusive Splittbett**
*** Bedarfsposition ohne GB
Plattenbelag aus Beton-Werksteinplatten einschließlich
Splittbett auf der Balkonfläche herstellen.

Rastermaße: 40/40 cm
Plattendicke: 40 mm
Farbe: Anthrazit

Außenplatten liefern und in einer 30-60 mm
starken Bettung aus
kornabgestuftem Edel-Brechsand-Splitt-Gemisch,
Körnung 3-5 mm, fachgerecht mit einer
Fugenausbildung von 3-6 mm
auf vorbeschriebener Schutzbahn verlegen.

Der Mehraufwand für die Zuschnitte der Platten wird in
nachfolgender Position separat vergütet.

Die Abrechnung erfolgt auf m² im fix und fertig
verlegten und gereinigten Zustand.
Menge: 43,000 m²

**1.11.50 Zulage Nassschnitt**
*** Bedarfsposition ohne GB
Zulage für das Schneiden der
Beton-Terrassenplatten
an Rand- und Anschlussbereichen, Anpassungen an
Rändern,
Schrägen, etc.
mittels geeignetem Nassschneidegerät.
Menge: 11,000 m

#### Abschnitt 1.12 Stundenlohnarbeiten

*Hinweis*
Hinweis Stundenlohnarbeiten

Unvorhersehbare, für das Gesamtwerk jedoch erforderlich
werdende Arbeiten auf ausdrückliche Anordnung durch die
Bauleitung.

Über jegliche Stundenlohnarbeiten hat der Bieter einen
Stundenrapport (inkl. Ort, Datum, ausgeführter
Tätigkeit, Personenbezeichnung, etc.) zu führen und dem
Bauherrn bzw. der Bauüberwachung unaufgefordert zu
übermitteln.

Erklärung des Bieters:

Ich/Wir erkläre(n) hiermit, dass die von mir/uns
angebotenen Stundenverrechnungssätze unter Beachtung
der preisrechtlichen Vorschriften ermittelt wurden und
unabhängig von der Anzahl der abgerechneten Stunden
gelten.

.......................................................
...............................................
(Ort, Datum)

.......................................................
...............................................
(Firmenstempel, Unterschrift des Bieters)

**1.12.10 Facharbeiter**
Stunden eines Facharbeiters, einschließlich aller
Zuschläge.
Menge: 20,000 Std

**1.12.20 Helfer**
Stunden eines Helfers, einschließlich aller Zuschläge.
Menge: 20,000 Std

USt %: 19,00
